# Neubau 11 Wohneinheiten der Stadt Wendlingen, Birkenweg,
Angebotsaufforderung (GAEB 90, DA83)
Vergabenummer: 1729H
DV-Nummer: 1729H
Währung: EUR

## Heizungsinstallation
Datum: 21.08.17

*Hinweis*
VOB DIN 18 380 WARMWASSERZENTRALHEIZUNG
-------------------------------------------------------
-------------------
1. Allgemein
1.1  Zentrale Heizungsanlage mit Warmwasserbereitung.
1.2  Die Planung und das Leistungsverzeichnis über
die Lieferung und
  Montage der Heizungsanlage wurde anhand bestehender
Pläne im M
  1 : 50 aufgestellt.
1.3  Zur einwandfreien Festlegung der vom Bauherrn
gewünschten
  Qualität werden Fabrikate angegeben, die angeboten
werden müssen.
  Gleichwertige Materialien und Einrichtungen können
in einem
  besonderen  Nachtrag angeboten werden. Als
Abänderungen im
  Leistungsverzeichnis werden diese nicht akzeptiert.
1.4  Die ausführende Heizungsfirma hat sich vor
Beginn der Montage mit
  den übrigen Installationsfirmen, insbesondere der
Sanitär- und
  Elektrofirma über die gemeinsame Leitungsführung zu
verständigen.
1.5  Für die Ausführung der ausgeschriebenen Arbeiten
hat der
  Auftragnehmer rechtzeitig vor Beginn der
Bauarbeiten endgültige
  Montagepläne in 3-facher Ausfertigung der
Bauleitung vorzulegen.
1.6  Insgemeinkosten Baustelleneinrichtung, Gerüste
bis 5 m Arbeitshöhe,
  Stemmarbeiten bis 12 cm Wandstärke, An- und Abfuhr
der
  Werkzeuge, Baustrom u. Bauwasser und Revisionspläne
3-fach
  (farbig angelegt oder farbig geplottet) sowie
Elektroschaltpläne sind in
  die Angebotspreise dieser Ausschreibung
einzukalkulieren. Die
  Einheitspreise der nachstehend beschriebenen
Positionen umfassen
  die Lieferung der Stoffe und Gegen- stände frei
Baustelle sowie ihren
  betriebsfertigen und korrosionsfreien Einbau gemäß
Entwurfsplan mit
  allem  Zubehör und Kleinteilen sowie den
Nebenarbeiten nach
  DIN 18 380, Abs. 4.
1.7  Bei der Befüllung der Heizungsanlage ist die VDI
2035 besonders zu
  beachten.
2.  Heizlast
2.1  Der Planung liegt die ermittelte Heizlast nach
DIN EN 12831 sowie die
  Forderung der Energie- Einsparungsverordnung (ENEV)
zugrunde.
  Angenommene Werte:  Tiefste Außentemperatur:  -14
°C,
  windschwache Gegend, normale Lage
  Raumtemperaturen:  - Wohnräume  20/22 °C
        - Bäder  24 °C
        - Nebenräume  15 °C
3.  Kesselanlage
  Wärmeversorgung von bestehender Heizzentrale
Schulzentrum über
  Nahwärmeleitungen.
4.  Sicherheitseinrichtungen
  Die sicherheitstechnische Ausrüstung erfolgt nach
DIN 4751,
  geschlossene Anlage mit Membran Ausdehnungsgefäß.
5.  Warmwasserbereitung zentral über die Heizung
6.  Regelung
6.1  Die Regelung der Heizungsanlage erfolgt
witterungsabhängig.
6.2  Die individuelle Raumtemperatur erfolgt
  über Heizkörperthermostatventile. Es sind nur
voreinstellbare
  Ventile zulässig.
6.4  Mit Beginn der Montage sind der Bauleitung
Elektroanschlüße, Schalt-
  und Stromlaufpläne 3-fach zu übersenden.
7.  Heizflächen
7.1  Als Heizflächen werden Fußbodenheizung
vorgesehen.
7.2  Die Heizflächen werden fertiglackiert
eingebaut. Die Aufstellung erfolgt
  vorwiegend unter den Fenstern.
7.3  Für die Montage der Heizkörper sind Konsolen
sowie fabrikbezogene
  Spezialbefestigungen zu verwenden.
8.  Rohrleitungen
8.1  Als Rohrleitungen für Kellerverteilung und
Steigleitungen und im
  Installationsschacht sind Kupferrohre zu liefern
und einzubauen.
8.2  Die Führung der Rohrleitungen sind in den
Projektplänen ersichtlich.
8.3  Als Anbindeleitungen von der Steigleitung zu
den Heizkörpern auf der
  Rohdecke sind VPe-Kunststoffrohre (System Rehau
Schiebehülse)
  vorgesehen, sie dürfen erst nach Beendigung der
Gipserarbeiten,
  unmittelbar vor dem Estrichleger, verlegt werden.
8.4  Die brandschutztechnischen Erfordernisse der
entsprechenden
  Richtlinien  und Normen sind zu  berücksichtigen,
insbesondere der
  DIN 4102.
9.  Isolierung
9.1  Sämtliche Rohrleitungen werden nach VOB Teil
C/DIN 18 421 gem.
  Energieeinsparungsgesetz isoliert.
9.2  Die Ausführung der jeweiligen Isolierung und
die Massen sind dem
  Ausschreibungstext zu entnehmen.
10.  Schalltechnische Maßnahmen
  In den einzelnen Geschossen und Räumen wird auf die
Einhaltung der
  in DIN 4109 geforderten Lautstärken
  besonders geachtet. Es sind deshalb folgende
schalltechnische
  Maßnahmen zu treffen und mit der Bauleitung
abzustimmen.
10.1  Alle Elemente, die Geräusche oder
Erschütterungen erzeugen
  (Pumpen, Motore usw.) müssen durch
Körperschallisolation
  schalltechnisch vom Bauwerk und vom anschließenden
Leitungsnetz
  getrennt werden.
10.2  Alle Rohrschellen müssen geeignete
körperschallweiche Einlagen,
  welche die Schellenbreite auf beiden
  Seiten gut sichtbar überragen und mind. 5 mm stark
sind, erhalten.
10.3  Bei allen Wand- und Deckendurchführungen
müssen die Rohre mit
  Steinwolle Schmelzpunkt > 1000°C versehen werden.
Die MLAR ist
  einzuhalten.
.
10.4  Die ausführende Firma hat auch nach der
Fertigstellung der Montage
  darauf zu achten, daß von den anderen
Bauhandwerkern die
  Schallschutzstreifen nicht entfernt werden.
11.  Bauseitige Leistungen
  Nicht enthalten in nachstehendem
Leistungsverzeichnis sind folgende
  bauseitigen Leistungen:
   - Herstellen des Kesselfundamentes, sofern kein
Fertig- Fundament
  ausgeschrieben ist.
   - Das Schlagen von Wanddurchbrüchen über 12 cm
Wandstärke.
12.  Verschraubungen, Gegenflansche, Schrauben und
Dichtungen sind in
  der Regel nicht sep. ausgeschrieben
  und gemäß VOB als Zubehör und Kleinmaterial in die
Einheitspreise
  einzukalkulieren.

### 1 Nahwärmeversorgung

*Hinweis*
Erdverlegte Rohrleitung
zur Verlegung in bauseits errichteten Gräben.
Fabrikat:  Uponor
Typ:  Ecoflex Twin
Liefernachweis
Uponor GmbH Industriestr. 56 97437 Hassfurt
Telefon +49 (0)9521 690-0
Fax +49 (0)9521 690-105
E-Mail  info.de@uponor.com
Internet  http://www.uponor.de
oder gleichwertig angeboten:
Fabrikat des Bieters:
'...........................'
Serie:  '...........................'
Typ:  '...........................'

*Hinweis*
Uponor Ecoflex
flexibles, vorgedämmtes, selbstkompensierendes
Kunststoff-Rohrleitungssystem für die Erdverlegung zum
Transport von Heizwasser. Vor- und Rücklauf mit
integriertem, farblich gekennzeichneten ?Dog-Bone? zur
eindeutigen Zuordnung.
Wärmedurchlasskoeffizient nach VDI-2055 fremdüberwacht.
Mediumrohre:
Vernetztes Polyethylen (PE-Xa) gemäß DIN 16892/16893.
Sauerstoff?diffusionsdicht nach DIN 4726. Korrosions-
und verrottungsfrei.
Max. Temperatur- und Druckbelastung:
+95°C/ 6 bar
Dämmmaterial:
Mehrlagiger, alterungsbeständiger,
geschlossenzelliger, vernetzter Polyethylen Dämmstoff,
dauerelastisch, Wasseraufnahme gem. DIN EN 15632
kleiner 1% Vol.
Mantelrohr:
Gewelltes Polyethylen (PE-80/PE-HD). Mit statischer
Nachweisführung für SLW60 nach ATV-DVWK-A127.
Zertifizierungen:
Kiwa KOMO Systemzertifizierung nach BRL 5609
Deklaration nach DIN EN 15632 durch
Zertifizierungsstelle Kiwa N.V. DIN-CERTCO
Wärmeverlustzertifizierung -Überwacht nach VDI 2055.
Zusätzlich benötigtes Dicht- und Verbindungsmaterial
wie Schrumpfschläuche, Dichtband etc. sind in die
Preise einzukalkulieren, sofern nicht separat
ausgeschrieben.

**1.1 Uponor Ecoflex Thermo Twin 2x50x4,6 /200**
Uponor Ecoflex flexibles, vorgedämmtes,
selbstkompensierendes
Kunststoff-Doppel-Rohrleitungssystem
für die Erdverlegung
Typ:  Thermo Twin
Dimension:  2x50x4,6 /200
Menge: 17,000 lfdm

**1.2 Trassenwarnband**
Trassenwarnband zur Kenntlichmachung von im Erdreich
verlegten Rohrleitungen.
Menge: 17,000 lfdm

**1.3 Uponor Ecoflex Gummi-Endkappe, Twin 40+50+63/200**
Uponor Ecoflex Gummi-Endkappe zum Schutz der Dämmung
an den Rohrenden
und zur Bauteilabschottung. Bestehend
aus Gummiendkappe, Klemmring aus Edelstahl und
Quell-Dichtungsring.
für Rohrtyp:
Twin 40+50+63/200
Menge: 2,000 Stck

**1.4 Uponor Wipex Übergangsnippel PN6 50x4,6-G1 1/4**
Uponor Wipex Übergangsnippel PN6
für den Übergang von PE-Xa- und PE 100 Rohr auf
zylindrisches Zoll-Außengewinde, O-Ring dichtend.
Fitting und Klemmschelle aus korrosionsbeständigem
Messing, mit Edelstahlschraube
Dimension: 50x4,6-G1 1/4
Menge: 4,000 Stck

**1.5 Uponor Ecoflex Mauerdurchführung DWD 200**
Uponor Ecoflex Mauerdurchführung zur Gebäudeeinführung
des Mantelrohres bei drückendem Wasser. Zum direkten
Einsatz in einer WU-Beton Kernlochbohrung oder in ein
einbetoniertes Uponor Ecoflex Faserzementrohr DWD.
Typ: DWD 200
Menge: 2,000 Stck

**1.6 Uponor Ecoflex Ergänzungssatz 200**
*** Bedarfsposition ohne GB
Uponor Ecoflex Ergänzungssatz
Zubehör zum Abbau möglicher radialer Spannungen des
Mantelrohres bei schräger, nicht rechtwinkliger
Einführung in die Wand. Einsatz in Verbindung mit
Uponor Ecoflex Mauerdurchführung DWD. Optional:
Einfach dichtend. Abdichtend gegen nichtdrückendes
Wasser.
Typ: Ergänzungssatz 200
Menge: 2,000 Stck

**1.7 Betonkernbohrung bis 25 cm D = 300 mm**
Betonkernbohrung bis 25 cm
Es ist darauf zu achten, daß Wasser und Bohrschlamm
sauber abgesaugt wird. Baustelleneinrichtung und
Abbau, An- und Abfahrt sowie Strom und Wasser sind in
die Einheitspreise einzurechnen.
Bohrdurchmesser:  300 mm
Menge: 2,000 Stck

### 2 Heizungsregelung

**2.1 Honeywell Heizungsregler SDC9-21WM Witterungsgeführte**
Honeywell Heizungsregler SDC9-21WM
Witterungsgeführte
Vorlauftemperaturregelung für
Wandmontage mit Klemmenanschlussraum
für Fühler- und 230V-Anschluss
getrennt.
Anwendung:
Für einen Mischregelkreis mit
automatischer Umschaltung auf
Kühlfunktion, 1 Direktheizkreis, eine
gleitende Kesselführung mit
1,2-stufigem oder modulierendem Brenner
bzw. wahlweise der Ansteuerung eines
Fernwärmeventils, und
Warmwasserregelung. Zusatzfunktionen
durch 2 variable Ausgänge (z.B. für 1
Solarladepumpe, 1 Zirkulationspumpe
oder andere Funktionen) sowie 3
variablen Fühlereingängen.
Bedienung:
Großer Bedienknopf (drücken/drehen) für
leichte Bedienung und Inbetriebnahme.
Funktion:
Unverlierbares Grundprogramm, Tages-
Wochen- und Urlaubsprogramm für jeden
Regelkreis, Heizgrenzen, Optimierung,
Rampenfunktion, Raumaufschaltung,
Störmeldeanzeige sowie OpenTherm-Bus.
Ein 2-Drahtbus ermöglicht eine
Fernbedienung für jeden Regelkreis und
einen Systemausbau auf bis zu 5
SDC-Regler.
Bezeichnung: Regler Ansteuerung von 1
Heizkreismischer, 2 Heizkreispumpen, 1 Brenner
1-/2-stufig oder modulierend, 1 Warmwasser-Ladepumpe,
2 wählbare Funktionen, z.B. Solarladepumpe
Paket Komponenten: mit Anschlusssockel für Wandmontage
Fabrikat: Honeywell
Typ: SDC9-21WM
Menge: 1,000 Stck

**2.2 Honeywell Außentemperaturfühler AF20**
Honeywell Außentemperaturfühler AF20
Außentemperatur-Fühler zur Erfassung
der Außentemperatur für
witterungsgeführte
Vorlauftemperaturregelungen.
Anschlussklemmen: 2
Gehäuse (HxBxT): 56 x 81 x 49 mm
Montageort: Wand, außerhalb des
Gebäudes
Temperaturelement: NTC20k, 20 kOhm bei
25 Grad C
Temperaturbereich: -40 bis 70 Grad C
Schutzklasse: IP54
Fabrikat: Honeywell
Typ: AF20-B54
Menge: 1,000 Stck

**2.3 Honeywell Vorlaufanlegefühler SF20**
Honeywell Wassertemperaturfühler SF20
Anlegefühler mit Spannband zur
Befestigung an wasserführenden Rohren.
Diese Anlegetemperaturfühler werden zur
Temperaturmessung an Warm- und
Kaltwasserrohrleitungen und
Solarkollektoren verwendet.
Anschlussklemmen: 2
Temperaturelement: NTC20k
Montageart: Mit Spannband auf Rohr
Schutzklasse: IP54
Temperaturbereich: -30 ... 110 °C
Fabrikat: Honeywell
Typ: SF20-B54
Menge: 1,000 Stck

**2.4 Honeywell Wassertemperatursensor KTF20**
Honeywell Wassertemperatursensor KTF20
Wasserdichter Universaltemperaturfühler
als Tauchfühler oder
Kanaltemperaturfühler zum Einsatz in
Heizungs- und Kühlungs-Applikationen
mit metallischem Messaufnehmer.
Metalltauchhülse und Feder sind nicht
inbegriffen.
Anschlussklemmen: 2
Kabellänge: 2 m
Montageort: universal
Sensorelement (Durchmesser x L): 6 x 50
mm
Temperaturelement: NTC20k, 20kOhm bei
25 Grad C
Eintauchtiefe: 50 mm
Schutzklasse: IP65
Temperaturbereich: -30 bis 105 Grad C
Fabrikat: Honeywell
Typ: KTF20-65-2M
Menge: 1,000 Stck

**2.5 Inbetriebnahme Heizungsregelung**
Inbetriebnahme, Einregulierung und Parametrierung der
Regelungsanlage durch den Werkskundendienst.
Menge: 1,000 psch

### 3 Behälter, Armaturen u. Zubehör

**3.1 Heizungsverteiler 3 x 1 1/4"**
Magra Heizungsverteiler komplett, bestehend aus:
Artikelnummer :1300120060
Anzahl  :1,00
----------------------------------------
MAGRA-Verteiler 120/120
Vor- und Rücklaufkammer kombiniert
----------------------------------------
MAGRA-Verteiler 120/120
als kombinierter Vor- und Rücklaufverteiler, bestehend aus:
Verteilerkammer für Vor- und Rücklauf
übereinander angeordnet, aus Stahlblech-
Profilen geschweißt.
Abgangsstutzen Vor- und Rücklauf nebeneinander, als Gewindestutzen oder Rohrstutzen aus Stahlrohr, mit Vorschweißflanschen nach DIN, .
Die Gewindestutzen sind auf gleiche
Spindelhöhe, für Muffenschieber nach
DIN 3843, abgestimmt.
Entleerungsmuffen 1/2" für Vor- und
Rücklaufkammer.
Der Verteiler ist werkseitig druckgeprüft und grundiert.
Einsatzbereich: Heizung
- Wasserdurchsatz ca. 4 cbm/h
- Leistung bei delta-t 20 K
  ca. 81 kW
- max. Betriebstemperatur 90 °C
- max. Betriebsüberdruck 6 bar
  1,19 m  Länge der Verteilerkammer
  6 STCK  Gewindestutzen 1 1/4"
  2 STCK  Entleerung 1/2"
----------------------------------------
Artikelnummer :63061200216
Anzahl  :1,00
----------------------------------------
MAGRA-Fertigisolierung ALU/PU 40 mm
2 Endböden/1 Band für HV 120/120
----------------------------------------
MAGRA-Fertigisolierung ALU/PU 40 mm
2 Endböden/1 Band für HV 120/120
----------------------------------------
Artikelnummer :63061200116
Anzahl  :1,00
----------------------------------------
MAGRA-Fertigisolierung ALU/PU 40 mm
laufender Meter für HV 120/120
----------------------------------------
MAGRA-Fertigisolierung für HV 120/120
mit ALU-Blechmantel und PU-Hartschaum
entspr. der EnEV, best. aus:
ALU-Blechmantel und 40 mm dicken
PU-Hartschaum-Halbschalen. Stirnseitig
mit Deckel. Mit Ausschnitten für die
Verteileranschlüsse, Entleerung und
Konsolen.
Einschließlich ALU-Befestigungsbändern
und Schraubschnellverschlüssen.
  1,27 m  Länge der Isolierung
----------------------------------------
Artikelnummer :74001160
Anzahl  :2,00
----------------------------------------
MAGRA-Standkonsole 85 höhenverstellbar
400 mm - 660 mm, verzinkt, mit Schrauben
----------------------------------------
MAGRA-Standkonsole 85 höhenverstellbar
bestehend aus:
Bodenplatte für Schraubbefestigung und
Profilstahl. Galvanisch verzinkt.
Konsolenhöhe stufenlos verstellbar
von 400 mm bis 660 mm.
Einschließlich Schrauben, Dübeln und
Unterlegscheiben.
----------------------------------------
Artikelnummer :7820853
Anzahl  :1,00
----------------------------------------
MAGRA-Entleerrinne feuerverzinkt 85x50
aus Stahlblech-C-Profil mit Ablaufsieb
----------------------------------------
MAGRA-Entleerrinne feuerverzinkt 85x50
aus Stahlblech-C-Profil mit Ablaufsieb
gelocht und Außengewinde 1 1/2".
----------------------------------------
Artikelnummer :7830853
Anzahl  :2,00
----------------------------------------
Halterung zum Befestigen der Entleerrinne 85 an den MAGRA-Konsolen.
----------------------------------------
Halterung zum Befestigen der Entleerrinne 85 an den MAGRA-Konsolen.
----------------------------------------
Artikelnummer :7730
Anzahl  :3,00
----------------------------------------
MAGRA-Bezeichnungsschild 85 (VE=2 Stück)
110x24 mm, zum Befestigen an Isolierung
----------------------------------------
MAGRA-Bezeichnungsschild 85 (VE=2 Stück)
zum Bezeichnen der Abgangsstutzen.
Das Bezeichnungsschild wird mit den mitgelieferten Schrauben auf die MAGRA-
Fertigisolierung geschraubt.
Die Beschriftung ist mit Standard-
Textleisten 100 x 9,25 mm (Simplex,Sikla
Klug), einlegen von Prägeband 9 mm oder
durch selbstbeschriften möglich.
Das Beschriftungsfeld ist mit einer
steckbaren Klarsichtklappe gegen Fremdeinwirkungen geschützt.
Menge: 1,000 Stck

**3.2 Hydraulische Weiche**
Magra hydraulische Weiche komplett, bestehend aus:
Artikelnummer :24000603400
Anzahl  :1,00
----------------------------------------
MAGRA-WST Hydraulische Weiche,
bestehend aus:
Tauscherkammer aus Stahl mit
aufgeschweißten Endböden.
4 Anschlussmuffen für Wärmeabnehmer und
Wärmeerzeuger, 1 Muffe 1/2" für
Temperaturfühler und je 1 Muffe 1/2" in
den Endböden für die Entlüftung bzw.
Entleerung.
Die Hydraulische Weiche ist werkseitig
druckgeprüft und grundiert
Technische Daten:
- Typ WST 60-34
- Durchsatz 5 cbm/h
- max. Betriebstemperatur 90 °C
- max. Betriebsüberdruck 6 bar
- Anschlussdimension 1 1/4"
- Kammergröße 60/60
- Gesamthöhe mit Isolierung
----------------------------------------
Artikelnummer :64060603400
Anzahl  :1,00
----------------------------------------
MAGRA-Fertigisol. mit ALU-Blechmantel f.
WST Typ 60-34 entspr. der EnEV.,
bestehend aus:
ALU-Blechmantel und PU-Hartschaum-Halb-
schalen 25 mm dick mit Ausschnitten für
die Anschlüsse.
Einschließlich Befestigungsbändern und
Schnellverschlüssen.
----------------------------------------
Artikelnummer :73100603
Anzahl  :1,00
----------------------------------------
MAGRA-Wandbefestigung 110/100 (2 Stück)
Galvanisch verzinkt. Einschließlich
Schrauben, Dübeln und Unterlegscheiben.
Passend für isolierten
- MAGRA-Verteiler 60/60
  Ausladung 100 mm bis Verteilermitte
- MAGRA-WST Typ 60
  Ausladung 100 mm bis WST-Mitte
----------------------------------------
Artikelnummer :72400
Anzahl  :1,00
----------------------------------------
MAGRA-Entlüftungs-u. Entleerungsset 1/2"
selbstdichtend
bestehend aus:
1 Stopfen 1/2" selbstdichtend,
1 Entlüftungsventil 1/2" selbstdichtend,
mit drehbarem Luftauslass und
1 drehbarem Hahn 1/2" selbstdichtend
mit Schlauchanschluss zum
Spülen - Füllen - Entleeren.
----------------------------------------
Menge: 1,000 Stck

**3.3 Warmwasserspeicher 500 Liter**
Warmwasserspeicher Inhalt 500 Liter,
aus Stahlblech, emailliert
bodenstehend mit integriertem Glattrohrwärmetauscher,
Wärmedämmung und Folienmantel, Reinigungsöffnung und
Magnesium-Schutz-Anode
max. Betriebsdruck 10 bar
Anschlüsse: Vor- / Rücklauf, Kalt- / Warm- /
Zirkulationsanschluss, Tauchhülsenfühler
angebotenes Fabrikat '...'

Fabr.:  ..........................
Typ:  '........................'
Menge: 1,000 Stck

**3.4 Speicherladepump Alpha2 32-80**
Grundfos Hocheffizienz Nassläuferpumpe Alpha2,
elektronisch geregelt,
einschl. passender Dämmschale nach EnEV
Typ:  Alpha2 32-80
Nennweite:  G 2"
Nenndruck :  PN10
Einbaulänge:  180 mm
Netz:  1x 230 V/50 Hz
Speicherladepumpe
oder gleichwertig angeboten
Fabr.:  ..........................
Typ:  '........................'
Menge: 1,000 Stck

**3.5 Umwälpumpe Magna3 32-80**
Grundfos Hocheffizienz Nassläuferpumpe Magna3,
elektronisch geregelt,
einschl. passender Dämmschale nach EnEV
Typ:  Magna3 32-80
Nennweite:  G 2"
Nenndruck :  PN10
Einbaulänge:  180 mm
Netz:  1x 230 V/50 Hz
Umwälzpumpe Fußbodenheizung
oder gleichwertig angeboten
Fabr.:  ..........................
Typ:  '........................'
Menge: 1,000 Stck

**3.6 Mischer DN 32, Kvs 10**
3-Wege-Mischer Centra-DRU
DN 32, Kvs-Wert 10,0
einschl. Wärmedämmschalen.
Fabr.: Honeywell, Typ: DRU32-10
oder gleichwertig angeboten
Fabr.:  ..........................
Typ:  '........................'
Menge: 1,000 Stck

**3.7 Stellantrieb 230V**
Stellantrieb 230V
für vorstehendes Ventil/Mischer
Menge: 1,000 Stck

*Hinweis*
Danfoss USV Strangventil-Set
bestehehend aus: Strangregulier- und Messventil USV-I,
aufrüstbares Strangabsperrventil USV-M incl. 2
Entleerungshähnen u. 1 Messnippel. Zur
Strangabsperrung, Strangregulierung, Durchflußmessung,
Füllung u. Entleerung. Unter vollem Anlagendruck ohne
Veränderung der kv-Werte zum Differenzdruckregler
aufrüstbar. Gehäuse aus Messing, PN 10, max. 120°C.
Max. Diif.Druck 0,8 bar.
Fabr.: Danfoss, Typ: USV-Set
oder gleichwertig angeboten
Fabr.:  ..........................
Typ:  '........................'

**3.8 Strangventil-Set Vor-/Rücklauf DN20**
Strangventil-Set Vor-/Rücklauf
wie zuvor beschrieben
Nennweite : DN20
Menge: 1,000 Stck

**3.9 Strangventil-Set Vor-/Rücklauf DN25**
Strangventil-Set Vor-/Rücklauf
wie zuvor beschrieben
Nennweite : DN25
Menge: 3,000 Stck

*Hinweis*
Kugelhahn mit verlängertem Griff
Gehäuse aus Rotguss, Rohrförmig für durchlaufende
Wärmedämmung, Kugel mit glattem Durchgang,
Wartungsfreie Spindelabdichtung durch zwei O-Ringe.
Kugelabdichtung durch PTFE-Ringe, Knebel aus
schlagfestem Kunststoff, Knebel auch bei
wärmegedämmten Gehäusen von außen bedienbar. Zul.
Betriebstemperatur +120°C, zul. Betriebsdruck 10 bar.
Fabr.: Heimeier, Typ: Globo H
oder gleichwertig angeboten
Fabr.:  ..........................
Typ:  '........................'

**3.10 Kugelhahn DN32 (1 1/4")**
Kugelhahn mit verlängertem Griff
Nennweite  DN32 (1 1/4")
Menge: 7,000 Stck

**3.11 Kugelhahn DN40 (1 1/2")**
Kugelhahn mit verlängertem Griff
Nennweite  DN40 (1 1/2")
Menge: 2,000 Stck

**3.12 Muffen-Rückschlagklappe DN32 (1 1/4")**
Muffen-Rückschlagklappe aus Rotguss, PN 16,
senkrechter oder waagerechter Einbau
Nennweite:  DN32 (1 1/4")
Menge: 2,000 Stck

**3.13 Taco-Setter 1 1/4", 20-70l/min**
Taco-Setter mit Bypass SD, 1 1/4" IG x 1 1/4" IG
Durchfluss: 20 - 70 l/min,
einschl. Isolierbox
Menge: 2,000 Stck

**3.14 Reflex Exvoid A 1 1/2 (bis 5,00 m³/h)**
Reflex Exvoid A1 1/2, Mikroblasenabscheider
Typ: A 1 1/2
Gehäusewerkstoff: Messing
Einbauvariante: horizontal
Anschlussvariante: Gewinde
Systemanschluss: IG 1 1/2
max. Betriebsüberduck: 10 bar
max. Betriebstemperatur: 110 °C
max. Volumenstrom: 5 m3/h
kvs: 40 m3/h
Einbaulänge: 88 mm
Höhe: 234 mm
Durchmesser: 65 mm
Menge: 1,000 Stck

**3.15 Reflex Exdirt D 1 1/2, (bis 5,00 m³/h)**
Reflex Exdirt D 1 1/2, Schmutzabscheider m.Gewinde,
110°C, 10 bar
Typ: D 1 1/2 M
Gehäusewerkstoff: Messing
Einbauvariante: horizontal
Anschlussvariante: Gewinde
Systemanschluss: IG 1 1/2
Abschlammanschluss: G 3/4
max. Betriebsüberduck: 10 bar
max. Betriebstemperatur: 110 °C
max. Volumenstrom: 5 m3/h
kvs: 40 m3/h
Einbaulänge: 88 mm
Höhe: 186 mm
Durchmesser: 65 mm
Menge: 1,000 Stck

**3.16 Schnellentlüfter mit Absperrung DN 10, G3/8**
Schnellentlüfter mit Absperrung
DN 10, G3/8
Mit Wartungsabsperrung. Gehäuse und
Kappe aus Preßmessing. Schwimmer aus
Kunststoff. Betriebstemperatur max.
110C, PN 10.
Menge: 4,000 Stck

**3.17 Thermometer für Speicher**
Bi-Metall-Zeigerthermometer 120C 63mmD
Länge: 160mm
zum Einbau in Pufferspeicher
Menge: 1,000 Stck

**3.18 Thermometer für Rohrleitung**
Bi-Metall-Zeigerthermometer 120C 63mmD
einschließlich Tauchhülse G1/2
Länge 60mm
zum Einbau in Rohrleitungen
Menge: 6,000 Stck

**3.19 KFE-Hahn Rg Schwermod.PN16,Verschr.DN 15**
KFE-Hahn Rg Schwermod.PN16 m. Schlauchverschr.,m.Verschlusskappe 1/2"
Menge: 4,000 Stck

**3.20 Manometer f.geschl.Anl., Markier.3,5bar**
Manometer f.geschl.Anl., Markier.3,5bar
80mm ä.D. 1/2"rückseitig m.Ventil
Menge: 1,000 Stck

**3.21 Dreiwegehahn (Manometerhahn) PN10 3/8"**
Dreiwegehahn (Manometerhahn) PN10
m.Stopfbuchse,Innengewinde  3/8"
Menge: 1,000 Stck

**3.22 Reflex N140**
Ausdehnungsgefaß.
Membran-Druckausdehnungsgefäß für geschlossene
Heizungs- und Kühlwasseranlagen, gebaut nach DIN EN
13831, Zulassung gemäß Richtlinie für Druckgeräte
97/23/EG.
zul. Betriebsdruck  6 bar
Nennvolumen:  140 Liter
Fabr.: Reflex, Typ: N 140
Menge: 1,000 Stck

**3.23 Reflex Kappenventil SU R 1 x 1**
Reflex Kappenventil SU R 1 x 1
Für Ausdehnungsgefäß in geschlossenen Heizungs- und
Kühlwasseranlagen. Mit einer gegen unbeabsichtigtes
Schließen gesicherten Absperrung u. einer Entleerung,
gemäß DIN EN 12828, TÜV-geprüft.
Menge: 1,000 Stck

**3.24 Reflex Fillcontrol Plus Compact**
Reflex Fillcontrol Plus Compact,
automatische Nachspeise- und Füllstation
für Heiz- und Kühlsysteme mit Membran-
Druckausdehnungsgefäßen (MAG).
Ermöglicht eine kontrollierte und nach
DIN EN 1717 bzw. DIN 1988 geforderte
sichere Nachspeisung und Systemfüllung
aus direkt verbundenen Trinkwassernetzen und realisiert die nach
DIN EN 12828 und VDI 4807 empfohlene
Funktionskontrolle des Druckhaltesystems (MAG).
Bestehend aus Absperrarmatur, DVGW geprüftem Systemtrenner (BA) nach
DIN EN 12729, Schmutzfänger, Drucksensor, Motorkugelhahn, Druckminderer mit
Kontrollmanometer und Microprozessorsteuerung. Alle Komponenten sind
leicht zugänglich und platzsparend
in ein Gehäuse integriert.
Die kontrollierte, druckabhängige Nachspeisung erfolgt mit automatischer
Unterbrechung und Störmeldung bei
Überschreitung der Laufzeit und/oder
der Zyklenanzahl.
Die Anlagenerst- und Wiederbefüllung
wird mittels hierfür einstellbarem
Betriebsmodus möglich.
Über eine vollautomatische, frei parametrierbare Mikroprozessorsteuerung mit
LCD Display für alle relevanten Be-
triebs- und Störmeldungen und Druckanzeige sowie potenzialfreiem Ausgang
und Summmelder für Sammelstörmeldung erfolgt die Funktionssteuerung und
-überwachung der CE gekenzeichneten
Station.
zul. Betriebsüberdruck  :  10 bar
zul. Betriebstemperatur  :  70 °C
Durchfluß-Kennwert kvs  :  0,4 m3/h
Spannungsversorgung  : 230 V,50 Hz
Leergewicht  :  3 kg
Anschlüsse  Eintritt:  Rp 1/2
  Austritt:  Rp 1/2
Länge/Tiefe/Höhe  :208/91/305mm
Menge: 1,000 Stck

**3.25 Reflex Fillmeter**
Reflex Fillmeter,
zur Überwachung von Enthärtungsanlagen
für die Heizungswasseraufbereitung (z.B.
Reflex 'fillsoft')oder Steuern von Pumpen, Armaturen oder Anlagen beim Füllen
und Entleeren von Behältern usw..
Der Fillmeter ist ein elektronischer
Wasserzähler zur Erfassung von Gesamtwassermenge und Volumenstrom sowie
Rückzählung einer programmierbaren Vorgabewassermenge mit Grenzwertsignalisierung über optisches und akustisches
Signal und potenzialfreien Kontakt.
Werteanzeige erfolgt über integriertes
Display, Werteabfrage und Programmierung
mittels Folientastatur.
Spannungsversorgung über steckerfertig montiertes, 1,5 m langes Anschlusskabel.
Typ  :  Fillmeter
Anschluss Ein-/Austritt: Rp 1/2/ Rp 1/2
Spannungsversorgung  :  230 V/ 50 Hz
Schutzart  :  IP 54
potentialfreier Kontakt:  max. 24 V
zul. Betriebsüberdruck :  10 bar
zul. Betriebstemperatur:  65 °C
Länge/Breite/Höhe  :  70/70/80 mm
Gewicht  :  0,3 kg
oder gleichwertig angeboten
Fabr.:  ..........................
Typ:  '........................'
Menge: 1,000 Stck

**3.26 Reflex Fillsoft I**
Reflex Fillsoft I,
kompakte Enthärtungsarmatur für die
Aufbereitung von Füll- und Ergänzungswasser bzw. zum Schutz vor Steinbildung
in Wärmeerzeugern u. Warmwasserheizungsanlagen gemäß VDI 2035 Blatt 1.
Die Weichwassererzeugung erfolgt im
Ionenaustauschverfahren mittels hochwertigem Kationentauscherharz.
Im Einzelnen bestehend aus:
- zylindrisches Polypropylen-Gehäuse mit
  Messinggewindeanschlüssen zur Aufnahme
  einer Enthärtungsharzpatrone
- eine Enthärtungsharzpatrone
- Durchflussbegrenzer
- Absperrkugelhahn mit Probeentnahmehahn
angeordnet als kompakte Armatur zum
Einbau in die Füll- und Ergänzungswasserleitung.
Typ  :  Fillsoft I
Weichwasser-Kapazität  :  6.000 l °dH
zul. Betriebsüberdruck :  8,0 bar
zul. Betriebstemperatur:  5-40 °C
max. Volumenstrom  :  360 l/h
kvs  :  0,4 m3/h
Anschluss Ein-/Ausgang :Rp 1/2/ Rp 1/2
Länge/Tiefe/Höhe  :260/130/600 mm
Gewicht  :  3,0 kg
Daten der angeschl. Versorgungsanlage
Härte Nachspeisewasser :  12,0 °dH
Härte erf.(VDI 2035/T1):  11,2 °dH
mögl. Nachspeisemenge  : 505 l/Ptr.
oder gleichwertig angeboten
Fabr.:  ..........................
Typ:  '........................'
Menge: 1,000 Stck

**3.27 Ersatz Harzpatrone**
Ersatz Harzpatrone für vorstehende Enthärtungsarmatur
liefern und bereitstellen
Menge: 2,000 Stck

**3.28 Wärmezählerpasstück Qn 3,5**
Passtück für Wärmemengenzähler einschl.
Verschraubungen bzw. Flanschen und Dichtungen in
Rücklaufleitung, sowie Gewindemuffe mit Tauchhülse in
Vorlaufleitung einbauen. Zählergröße  Qn 3,5
Menge: 2,000 Stck

**3.29 Bezeichnungsschilder Kunststoff**
Bezeichnungsschilder aus Kunststoff
zweifarbig, 50 x 100 mm, mit Befestigung  komplett
Menge: 22,000 Stck

**3.30 Füll-und Entleerschlauch DN 15**
Füll-und Entleerschlauch DN 15
aus Gummi mit Gewebeeinlage, mit beidseitigen
Schlauchverschraubungen aus Messing, 6 m lang,
einschl. verz. Schlauchhalter u. Bef., Tmax. 100 C,
Pmax. 10 bar.
Menge: 1,000 Stck

**3.31 Einführen, Abisolieren und Anklemmen**
Einführen, Abisolieren und Anklemmen
der verlegten und dauerhaft lesbar gekennzeichneten
elektrischen Leitungen und Kabel an der Regelung,
Feldgeräten, Mischer, Pumpen usw.
pauschal
Menge: 1,000 psch

### 4 Rohrleitungen u. Wärmedämmung

*Hinweis*
Kupferrohre als Heizleitung
Verlegen als Heizungsleitung einschließlich Ablängen,
Ausrichten, Biegen und Befestigen unter Beachtung der
temperaturabhängigen Längenänderung und
Dichtheitsprüfung. Bei Rohrverbindungen sind die
Verbindungstechniken des
DVGW-Arbeitsblattes GW 2 zugrunde zu legen.
Beim Löten mit Fittings sind Fittings nach DIN EN 1254
und DVGW-Arbeitsblatt GW 6 und GW 8 zu verwenden.
Bei Weichlötverbindungen: Weichlote nach DIN EN 29453:
S-Sn97Cu3, S-Sn97Ag3 mit Flussmittel nach DIN EN
29454-1 und DVGW-Arbeitsblatt GW 7: Typen 2.1.2,
3.1.1, 3.1.2.
Bei Hartlötverbindungen: Hartlote nach EN 1044: CP105
(L-AG2P) und CP203 (L-CuP6) ohne Flussmittel bei
Kupfer an Kupfer.
Bei Fittings und Armaturen aus Messing oder Rotguss
sind Flussmittel nach
DIN EN 1045 und DVGW-Arbeitsblatt GW 7 zu verwenden.
Typ: FH 10.
Für die Lote AG 104 (L-Ag45Sn), AG 106 (L-AG34Sn) und
AG 203 (L-Ag44) sind Flussmittel nach DIN EN 1045 und
DVGW-Arbeitsblatt GW 7 zu verwenden. Typ: FH 10.
Schweißverbindungen sind durch Gasschmelzschweißen
oder Schutzgasschweißen mit oder ohne Schweißfittings
nach geeigneter Schweißnahtvorbereitung herzustellen.
Kupferrohre dürfen ab einer Wanddicke von 1,5 mm
geschweißt werden. Schweißzusätze sind nach DIN EN
14640 zu verwenden, und zwar: SG-CuAg für die
Gasschweißung und SG-CuSn für die Schutzgasschweißung.
Bei Schraub- und Flanschverbindungen sind die
festgelegten lösbaren Verbindungselemente zu verwenden
und ihre jeweilige Anwendung zu beachten.
Pressverbindungen sind mit Pressverbindern gem.
DVGW-Arbeitsblatt W 534 auszuführen. Sie müssen ein
DVGW-Prüfzeichen besitzen (z. B.: Kupferpressfitting
profipress®).
Dämmung der Rohrleitung nach der EnEV.
Einschließlich Fittinge, Verschnitt und
Befestigungsmaterial.
oder gleichwertig angeboten
Fabr.:  ..........................
Typ:  '........................'

**4.1 Kupferrohr 15 x 1 mm**
*** Bedarfsposition ohne GB
Kupferrohr wie zuvor beschrieben
Dimension: 15 x 1 mm
Menge: 1,000 lfdm

**4.2 Kupferrohr 18 x 1 mm**
Kupferrohr wie zuvor beschrieben
Dimension: 18 x 1 mm
Menge: 24,000 lfdm

**4.3 Kupferrohr 22 x 1 mm**
Kupferrohr wie zuvor beschrieben
Dimension: 22 x 1 mm
Menge: 21,000 lfdm

**4.4 Kupferrohr 28 x 1 mm**
Kupferrohr wie zuvor beschrieben
Dimension: 28 x 1,0 mm
Menge: 68,000 lfdm

**4.5 Kupferrohr 35 x 1,2 mm**
Kupferrohr wie zuvor beschrieben
Dimension: 35 x 1,2 mm
Menge: 26,000 lfdm

**4.6 Kupferrohr 42 x 1,2 mm**
Kupferrohr wie zuvor beschrieben
Dimension: 42 x 1,2 mm
Menge: 28,000 lfdm

**4.7 Mehr-/Minderpreis Ausführung in Edelstahl**
*** Bedarfsposition ohne GB
Mehr-/Minderpreis für vorstehende Positionen
Kupferrohr bei Ausführung in Edelstahl
Vorbeschrieb Edelstahlrohr:
Mapress Edelstahl Systemrohr 1.4401
in den Abmessungen d = 12 bis 108 mm aus
nichtrostendem Cr-Ni-Mo Stahl, Werkstoff Nr.: 1.4401
nach DIN EN 10088. Systemprüfzeichen vom DVGW:
DW-8501AT2552 für Trinkwasserinstallationssysteme nach
DIN EN 806, DIN 1988, geprüft nach DVGW Arbeitsblatt W
534
oder gleichwertig angeboten
Fabr.:  ..........................
Typ:  '........................'

Angabe in Prozent auf vorstehende Positionen Kupferrohr

Zu-/Abschlag in %
'.............................'
Menge: 1,000 psch

*Hinweis*
Rautitan stabil
einschl. Verschnitt, Befestigungsmaterial und
sonstiges Rohrzubehör für die Trinkwasser- und
Heizungsinstallation. Metall-Kunststoff-Verbundrohr
(PE-Xa/Al/PE) gemäß DVGW-Arbeitsblatt W 542, Inliner
gemäß DIN 16892 und Aluminiumschicht nach DIN EN 573-3
DVGW-Registriernummer: DW-8501AU2346 (Systemzulassung)
Farbe: silber RAL 9006 (weißaluminium) Baustoffklasse:
B2, normal entflammbar
Fabr.: Rehau, Typ: Rautitan
oder gleichwertig angeboten
Fabr.:  ..........................
Typ:  '........................'

**4.8 Rautitan stabil 25 x 3,7**
Rehau-Universalrohr Rautitan stabil
Dimension 25 x 3,7
Menge: 93,000 lfdm

*Hinweis*
Dämmung Isogenopak 100 %
Isolieren freiverlegter Leitungen mit Alu-kaschierter
Mineralwolle  WLG 035 diffusionsdicht verklebt,
Ummantelung mi Isogenpak-Kunststoffmantel, mit
Schnappverschluß, verklebt oder vernietet.
Dämmstärke nach EnEV: 100%
für nachfolgende Rohrdimensionen liefern und montieren

**4.9 Isogenopak Isol. DN 15/18-21mm**
Isogenopak Isol. wie vor beschrieben
für Rohre  DN 15/18-21mm
Menge: 16,000 lfdm

**4.10 Isogenopak Isol. DN 20/22-27mm**
Isogenopak Isol. wie vor beschrieben
Dämmstärke 100 % nach EnEV
für Rohre  DN 20/22-27mm
Menge: 3,000 lfdm

**4.11 Isogenopak Isol. DN 25/28-34mm**
Isogenopak Isol. wie vor beschrieben
Dämmstärke 100 % nach EnEV
für Rohre  DN 25/28-34mm
Menge: 34,000 lfdm

**4.12 Isogenopak Isol. DN 32/35-41 mm**
Isogenopak Isol. wie vor beschrieben
Dämmstärke 100 % nach EnEV
für Rohre DN 32/35-41 mm
Menge: 26,000 lfdm

**4.13 Isogenopak Isol. DN 40/42-50mm**
Isogenopak Isol. wie vor beschrieben
Dämmstärke 100 % nach EnEV
für Rohre  DN 40/42-50mm
Menge: 28,000 lfdm

*Hinweis*
Dämmung alukaschiert, Rockwool RS800
Isolieren Unterputz verlegter Rohrleitungen oder im
Schacht / in abgehängten Decken mit Alukaschierten
Mineralwolleschalen Rockwool RS800 diffusionsdicht
verklebt einschl. Wicklung mittels Bindedraht  Ø >/=
0,6mm, 6 Wicklungen je lfdm
Dämmstärke nach EnEV: 100 %
für nachfolgende Rohrdimensionen liefern und montieren

**4.14 Alukasch. Isol. DN 15/18-21mm**
Alukasch. Isol. wie zuvor beschrieben
für Rohre DN 15/18-21mm
Menge: 8,000 lfdm

**4.15 Alukasch. Isol. DN 20/22-27mm**
Alukasch. Isol. wie vor beschrieben
für Rohre  DN 20/22-27mm
Menge: 18,000 lfdm

**4.16 Alukasch. Isol. DN 25/28-34mm**
Alukasch. Isol. wie vor beschrieben
für Rohre  DN 25/28-34mm
Menge: 34,000 lfdm

*Hinweis*
Missel Kompakt-Dämmhülse KDH 035
Dämmung von Rohrleitungen im Fußbodenaufbau.
Dämmschichtdicke 100% (20 mm bzw. 30 mm) und 50% (10
mm bzw. 15 mm) gemäß EnEV. Missel Kompakt-Dämmhülse -
reißfest und gepolstert - bestehend aus
geschlossenzelligem Polyethylenschaum,
Faser-Polsterlage aus fest miteinander vernadelten
Fasern, mit zusätzlicher reißfester Gittergewebefolie
verstärkt. Gittergewebe an den Kreuzungspunkten
verknotet. .
Baustoffklasse DIN 4102-B2. Wärmeleitfähigkeit bei 40
Grad C Lambda 0,035 W/(mK).
Einschließlich schallentkoppelter Systembefestigung
KDH-FX aus Edel stahl mit Faser-Polsterlage und zusätz
licher reißfester Gittergewebefolie. Geeignet für alle
Rohrmaterialien.
Verarbeitung nach Anweisung des
Herstellers:
E. Missel GmbH & Co. KG
Siemensstraße 5
70736 Fellbach/Stuttgart
Tel.: 0711/5308-0
Fax: 0711/5308-128
oder gleichwertig angeboten
Fabr.:  ..........................
Typ:  '........................'

**4.17 Kompaktdämmhülse 50% Dämm, f. Rohr bis 28mm**
Missel KDH 035 15-28, 50% Dämm. gem. EnEV
für Rohre Da = 28 mm
Daemmschichtdicke 15 mm
Bauhöhe 51 mm
Menge: 52,000 lfdm

**4.18 Kompaktdämmhülse 100% Dämm, f. Rohr bis 28mm**
Missel KDH 035  20-28, 100% Dämm. gem. EnEV
für Rohre Da = 28 mm
Daemmschichtdicke 20 mm
Bauhöhe 56 mm
Menge: 41,000 lfdm

*Hinweis*
Vorbemerkung Brandschutz
Bei der Planung der Rohrtrassen wurde von den
ausgeschriebenen Produkten ausgegangen. Daraus können
Schachtbelegungen mit möglichem Nullabstand zu
benachbarten Rohrabschottungen gemäß Allgemeiner
bauaufsichtlichen Zulassung (AbZ) / Allgemeinem
bauaufsichtlichen Prüfzeugnis (AbP) resultieren.
Bei Verwendung anderer Fabrikate muss vom
Auftragnehmer geprüft werden, ob die verwendeten
Fabrikate den Anforderungen entsprechen.
Es dürfen nur brandschutztechnische Systeme mit
gültiger/m AbZ / AbP verwendet werden.

*Hinweis*
Liefernachweis Conlit U150
Deutsche Rockwool Mineralwoll GmbH & CO. OHG
Postfach 207
45952 Gladbeck
Telefon +49 20 43 / 408 - 0
Fax +49 20 43 / 408 - 444
info@rockwool.de
www.rockwool.de
www.rockfon.de

*Hinweis*
Rockwool Conlitschale U150
R 90 Rohrabschottung für nichtbrennbare/brennbare
Versorgungsleitungen in Massivbauteilen und leichten
Trennwänden
Feuerwiderstandsfähige Rohrabschottungen mit
nichtbrennbarer hochverdichteter Conlit 150 U Schale
mit einem Schmelzpunkt von > 1000 °C und notwendiger
weiterführender Dämmung mit der Rockwool 800.
Ausführung:
Die Erstellung einer Rohrabschottung der
Feuerwiderstandsklasse R 90. Hierzu ist die Conlit 150
U entweder formschlüssig in eine Kernbohrung
einzupressen oder die verbleibende Öffnungen im
Durchbruch in ganzer Bauteildicke hohlraumfüllend
dicht mit formbeständigen, nichtbrennbaren Baustoffen
wie z.B. Mörtel, Beton oder Gips zu verschließen.
Eine weiterführende Dämmung mit der Rockwool 800 ist
beidseitig der Durchführung in einer Länge von je 1 m
anzubringen.
Alle Rohrschalen sind mit verzinktem Bindedraht (d =
0,6 mm), 6 Windungen pro lfd. Meter, auf dem Rohr zu
befestigen.
Die Ausführung muss gemäß AbP Nr. P-3725/4130-MPA BS
erfolgen.
Bei Gruppenanordnung von Rohrabschottungen nach diesem
AbP ist ein Abstand zwischen den einzelnen
Rohrisolierungen a = 0 mm lt. Prüfzeugnis zulässig.
Die ordnungsgemäße Ausführung ist vom Ersteller der
Abschottung nach Abschluss der Arbeiten durch eine
Übereinstimmungserklärung zu bescheinigen.
Bei Verwendung von C-Stahl Rohren in Verbindung mit
Conlit 150 U ist die Empfehlung von Rockwool für
C-Stahl Rohre zu beachten.
Im Bereich der Durchführung ist das C-Stahl Rohr mit
einer PE-Folie < 0,5 mm zu umwickeln. Die Angaben des
allgemeinen bauaufsichtlichen Prüfzeugnis
P-3725/4130-MPA BS sind zu beachten.
Fabrikat: ROCKWOOL
Produkt: CONLIT 150 U
Baustoffklasse: A2 nach DIN 4102-1
Schmelzpunkt: > 1000 °C nach DIN 4102-17
Rohdichte: > 150 kg/m3
Notwendige weiterführende Dämmung:
Fabrikat: ROCKWOOL
Produkt: Rockwool 800
Baustoffklasse: A2L - s1, d0 nach DIN 13501-1
Schmelzpunkt: > 1000 °C nach DIN 4102-17
Wärmeleitfähigkeit: 0,035 W/(m·K) nach EnEV

**4.19 Conlit Schale für nicht brennb. Rohre Da 15mm**
*** Bedarfsposition ohne GB
Conlit Schale für nicht brennbare Rohrleitungen, Länge
ca. 30 cm
für Rohrdurchmesser bis 15mm
Menge: 1,000 Stck

**4.20 Conlit Schale für nicht brennb. Rohre Da 18mm**
Conlit Schale für nicht brennbare Rohrleitungen, Länge
ca. 30 cm
für Rohrdurchmesser bis 18mm
Menge: 4,000 Stck

**4.21 Conlit Schale für nicht brennb. Rohre Da 22mm**
Conlit Schale für nicht brennbare Rohrleitungen, Länge
ca. 30 cm
für Rohrdurchmesser bis 22mm
Menge: 6,000 Stck

**4.22 Conlit Schale für nicht brennb. Rohre Da 28mm**
Conlit Schale für nicht brennbare Rohrleitungen, Länge
ca. 30 cm
für Rohrdurchmesser bis 28mm
Menge: 18,000 Stck

**4.23 Conlit Schale für nicht brennb. Rohre Da 35mm**
Conlit Schale für nicht brennbare Rohrleitungen, Länge
ca. 30 cm
für Rohrdurchmesser bis 35mm
Menge: 2,000 Stck

*Hinweis*
Dämmkappen zur Dämmung von Armaturen
im Temperaturbereich bis + 120°C gemäß Heizungsanlagenverordnung, bestehend aus zwei FCKW-freien
PUR-Halbschalen (Brandklasse B2), die mit Alu-Grobkorn-
Blech (Brandklasse A) ummantelt sind und mit
Spannbändern
fixiert werden.
Armaturen-Dimensionen (Nennweiten) sowie Art der zu
dämmenden Armaturen gemäß nachfolgender Positionen.
Fabr.: Sinusverteiler
oder gleichwertig angeboten
Fabr.:  ..........................
Typ:  '........................'

**4.24 Dämmkappe f. Kugelh. m. Muffe, DN 32**
Dämmkappe wie zuvor beschrieben für Kugelhähne mit
Flanschanschluss passend für vorstehende Armaturen
Typ: Serie KHM
Nennweite: DN 32
Menge: 7,000 Stck

**4.25 Dämmkappe f. Kugelh. m. Muffe, DN 40**
Dämmkappe wie zuvor beschrieben für Kugelhähne mit
Flanschanschluss passend für vorstehende Armaturen
Typ: Serie KHM
Nennweite: DN 40
Menge: 2,000 Stck

**4.26 Dämmkappe f. Schmutzfäng. m. Muffenanschl., DN 40**
Dämmkappe wie zuvor beschrieben für Schmutzfänger mit
Muffenanschluss passend für vorstehende Armaturen
Typ: Serie SFM
Nennweite: DN 40
Menge: 2,000 Stck

**4.27 Dämmkappe f. 3-Wege-Ventil m. Muffenanschl., DN 32**
Dämmkappe wie zuvor beschrieben für 3-Wege-Ventile mit
Gewindeanschluss, passend für vorstehende Armaturen
Typ: Serie DWM
Nennweite: DN 32
Menge: 1,000 Stck

**4.28 Dämmkappe f. schraegsitzv. m. Muff., DN 20**
Dämmkappe wie zuvor beschrieben für Schrägsitzventile
/ Strangregulierventile mit Muffenanschluss passend
für vorstehende Armaturen
Typ: Serie SVM
Nennweite: DN 20
Menge: 2,000 Stck

**4.29 Dämmkappe f. schraegsitzv. m. Muff., DN 25**
Dämmkappe wie zuvor beschrieben für Schrägsitzventile
/ Strangregulierventile mit Muffenanschluss passend
für vorstehende Armaturen
Typ: Serie SVM
Nennweite: DN 25
Menge: 6,000 Stck

### 5 Heizflächen

*Hinweis*
Rehau Tackersystem ohne Dämmung
Warmwasser-Rohrfußbodenheizung als Vollraum-,
Grundlast- oder Zusatzheizung mit unterschiedlichen
Verlegeabständen der Heizrohre gem. Planung und
Berechnung, für eine bedarfsgerechte Heizleistung im
wärmephysiologisch zulässigen Bereich der
Fußbodenoberflächentemperaturen, zur Aufnahme von
Belägen mit einem max. Wärmedurchlaßwiderstand von
0,15 m2K/W, verlegt auf Dämmschichten gemäß
Anforderung nach DIN 4108, 4109, 4725 und
Wärmeschutz-Verordnung, in schwimmendem Heizestrich
nach DIN 18560 Teil 2.
Garantie mit erweiterter Produkthaftung entsprechend
Rehau-Garantie-Urkunde für die Dauer von 10 Jahren.
Rehau Fußbodenheizfläche bestehend aus:
Heizrohr Rautherm S aus RAU-VPE, =PE-Xa nach DIN
16892, peroxidisch vernetzt sauerstoffdicht nach DIN
4726/29, Abm.: 17x2,0 mm, DIN-geprüft Registernummer
3VO37, verlegt auf
bauseits
verlegter Tackerplatte mit RAUTAC-Tackernadel
einschl. Schutzrohren im Bereich von Estrichfugen
gemäß Herstellerrichtlinien.
Material und Montage einschl. Druckprobe und
Inbetriebnahme der Fußbodenheizung gemäß DIN 4725 T4.
oder gleichwertig angeboten
Fabr.:  '.............................'
Typ:  '.............................'

**5.1 Fußbodenheizungsrohr 17 x 2,0, (VA 10)**
Fußbodenheizungsrohr auf bauseits verlegter
Tackerplatte verlegt wie zuvor beschrieben
Rohrdimenstion:  17 x 2,0
Verlegeabstand (VA) :  10 cm
benötigte Menge Rohr:  10 lfdm / m2
Menge: 105,000 m²

**5.2 Fußbodenheizungsrohr 17 x 2,0, (VA 20)**
Fußbodenheizungsrohr auf bauseits verlegter
Tackerplatte verlegt wie zuvor beschrieben
Rohrdimenstion:  17 x 2,0
Verlegeabstand (VA) :  20 cm
benötigte Menge Rohr:  5 lfdm / m2
Menge: 690,000 m²

*Hinweis*
Strawa Heizkreisverteiler 3/4" m. Vertikalanschluss
bestehend aus:
- Heizkreisverteiler aus 2 Edelstahl-Profilrohren
- Vorlauf: intergr. Durchflußanzeiger 0,5-5l/min.
- Rücklauf: integr. Thermostatventileinsätze
- mit Spül-, Füll-, Entleerhahn
einschl. Vertikalanschluss
Kompett anschlußfertig auf verzinkten Haltern montiert.

Liefernachweis:
Strawa Heizkreisverteiler
Fabrikat:  Strawa
Von Kraft Straße 5
73337 Bad Überkingen
www.strawa.com
oder gleichwertig angeboten
Fabr.:  ..........................
Typ:  '........................'

**5.3 Heizkreisverteiler, 3 Heizkreise m. WMZ**
Heizkreisverteiler mit Wärmezähleranschlussgarnitur
Anzahl Heizkreise: 3
Menge: 2,000 Stck

**5.4 Heizkreisverteiler, 5 Heizkreise m. WMZ**
Heizkreisverteiler mit Wärmezähleranschlussgarnitur
Anzahl Heizkreise: 5
Menge: 3,000 Stck

**5.5 Heizkreisverteiler, 6 Heizkreise m. WMZ**
Heizkreisverteiler mit Wärmezähleranschlussgarnitur
Anzahl Heizkreise: 6
Menge: 5,000 Stck

**5.6 Heizkreisverteiler, 7 Heizkreise m. WMZ**
Heizkreisverteiler mit Wärmezähleranschlussgarnitur
Anzahl Heizkreise: 7
Menge: 1,000 Stck

*Hinweis*
Verteilerschrank Typ 80, Unterputz
Montagefreundlicher und variabler Unterputzschrank.
Bauhöhe 710 - 775 mm
Einbautiefe 80 - 120 mm
Einbauzarge aus feuer verzinktem Stahlblech,
höhenverstellbare Schrankfüße (70 mm), abnehm- und
verstellbares Estrichprallblech, abnehmbare
Rohrumlenkschiene für die vereinfachte Montage von
Verteileranschlussrohren, abnehm- und verstellbare
Frontblende (80 - 120 mm), galvanisch verzinkt für
bessere Farbhaftung. Frontblende mit Stecklaschen und
integrier ter Stecktür mit Drehriegel.
Schrank mit pulverbeschichteter Front, weiß RAL 9010
oder gleichwertig angeboten
Fabr.:  '.............................'
Typ:  '.............................'

**5.7 Verteilerschrank UP, 575 mm breit**
Strawaschrank 80 ,575 mm breit
für Verteiler bis 5 Heizkreise
wie zuvor beschrieben
Menge: 5,000 Stck

**5.8 Verteilerschrank UP, 725 mm breit**
Strawaschrank 80, 725 mm breit
für Verteiler bis 8 Heizkreise
wie zuvor beschrieben
Menge: 6,000 Stck

**5.9 Regelverteiler FBH**
Regelverteiler zur einfachen Verdrahtung für:
6 Raumthermostate und 12 Antriebe
Menge: 11,000 Stck

**5.10 Klemmverschraubg.f.Kunstst.17x2.0**
Klemmverschraubg.f.Kunstst.17x2.0 mm (3-teilig)
bestehend aus:
- Klemmring
- Anschlußtülle mit Formdichtung
- Verschraubungsmutter (SW 30)
passend für:  Anschlußgewinde G 3/4" (AG)
Ausführung:  Rohrdurchm. 17 x 2,0 mm
Menge: 58,000 Stck

**5.11 Elektrothermischer Stelltrieb 230V**
Strawa - Elektrothermischer Stelltrieb 230V
stromlos geschlossen
Menge: 58,000 Stck

**5.12 Raumtemperaturregler Eberle 230V / 16A**
Raumtemperaturregler 230V / 16A, mit Öffnerkontakt,
Schalter und Kontrollampe, Incl. UP Einbaurahmen im
Schalterprogramm ausgewählten Schalterprogramm
Fabrikat: EBERLE
Typ: RTR-E 6121 + ARA 1E + SS001
Menge: 46,000 Stck

**5.13 Bezeichnungsschild**
Bezeichnungsschild
zur dauerhaft lesbaren Kennzeichnung der Heizkreise
Menge: 58,000 Stck

**5.14 Heizkreise voreinstellen**
Heizkreise voreinstellen
Einstellen des erforderlichen Massenstroms am
Topmeter. Heizkreisverteiler ohne Topmeter werden
nicht akzeptiert.
Hinweis: Wird die Leistung nicht vom Unternehmer
erbracht, führt die Voreinstellung das Büro Clauss
gegen Rechnung durch.
Menge: 58,000 Stck

**5.15 Einführen, Abisolieren und Anklemmen**
Einführen, Abisolieren und Anklemmen
der verlegten und dauerhaft lesbar gekennzeichneten
elektrischen Leitungen und Kabel an der Regelung und
Feldgeräten.
Menge: 1,000 psch

**5.16 Badheizkörper el. 1800x600, 600W**
*** Bedarfsposition ohne GB
Badheizkörper elektrisch,  weiß mit vormontiertem
Elektro-Heizstab mit Stecker, wahlweise links oder
rechts zum Anschluss an AC 230V / 50Hz mit folgenden
Funktionen:
- stufenlose Temperaturregelung
- Boostbetrieb
- Frostschutzfunktion
Heizstab: 600 Watt,
Typ: FKS
Abmessungen (HxB): ca 1800x600 mm
einschl. Koordination mit Gewerk Elektro
Fabr.: Kermi, Typ: Basic-E

oder gleichwertig angeboten
Fabr.:  ..........................
Typ:  '........................'
Menge: 1,000 Stck

*Hinweis*
CosmoNova Kompaktheizkörper, hergestellt aus
Qualitätsstahlblechen nach EN 442-1, formschöne
Profilierung, Sickenteilung 40 mm, Betriebsüberdruck
max. 10 bar, mit oberer Abdeckung und seitlichen
Blenden. Grundbeschichtung nach DIN 55 900, Teil 1,
eingebrannt, hochwertige Pulverbeschichtung nach DIN
55 900, Teil 2, elektrostatisch aufgebracht und
eingebrannt, RAL 9016. Obere Abdeckung demontierbar,
Anschlüße 4 x R 1/2", einschl. Blindstopfen,
Entlüftungsventile, Kunststoffabdeck-rosetten und
Reduzierstücke einschl. Halter und Konsolen und
Bohrarbeit hierfür. Heizkörper liefern, montieren und
betriebsfertig anschließen.
oder gleichwertig angeboten
Fabr.:  ..........................
Typ:  '........................'

**5.17 HK 22/900/800**
Stahl-Flachheizkörper
Typ 22
Bauhöhe: 900 mm
Baulänge:  800 mm
Menge: 1,000 Stck

**5.18 HK 22/900/1000**
Stahl-Flachheizkörper
Typ 22
Bauhöhe: 900 mm
Baulänge:  1000 mm
Menge: 1,000 Stck

**5.19 Thermostat-Ventiluntert. DN 15**
Thermostat-Ventiluntert. DN 15
mit integrierter Voreinstellung, CEN-zertifiziert,
geprüft nach DIN EN 215 Teil 1; Gehäuse aus
korrosionsbeständigem, entzinkungsfreiem Messing, mit
Niro-Stahlspindel und doppelter O-Ring-Abdichtung,
Thermostat-Oberteil und äußerer O-Ring ohne Entleeren
der Anlage auswechselbar, Anschluß Innengewinde
Menge: 2,000 Stck

**5.20 Rücklaufverschr. RLV DN 15**
Rücklaufverschr. RLV  DN 15
Eck-/Durchgang aus Rotguß, absperrbare und
regulierbare Heizkörperverschraubung mit Entleerung-
und Fülleinrichtung für 1/2" Schlauchanschluß;
Anschluß für Gewinde; max. Betriebstemperatur TB
120°C, max. Betriebsdruck PB 10 bar
Menge: 2,000 Stck

**5.21 Danfoss-Thermostat-Kopf RAW 5110**
Thermostat-Kopf mit Festfühler
Begrenzung oder Blockierung im Sollwertbereich
Überhubsicherung; Sollwertbereich von + 8 bis + 28°C;
Frostschutzsicherung + 5°C; Nullabsperrung.
Fabrikat:  Danfoss
Typ:  RAW 5110
Menge: 2,000 Stck

**5.22 Heizkörper abnehmen u. wieder montieren**
Heizkörper nach beendeter Montage ab- und wieder
anmontieren
einschl. Wasserfüllung mit Entlüften der Anlage
Menge: 2,000 Stck

**5.23 Heizkörper voreinstellen**
Heizkörper voreinstellen
Einstellen des erforderlichen Massenstroms am
voreinstellbarem Ventil. Nicht voreinstellbare Ventile
(Heimeier-Standard!) werden nicht akzeptiert.
Menge: 2,000 Stck

### 6 Arbeiten im Bestand

**6.1 Kupferrohr 42 x 1,2 mm**
Kupferrohr wie zuvor beschrieben
Dimension: 42 x 1,2 mm
Menge: 15,000 lfdm

**6.2 Isogenopak Isol. DN 40/42-50mm**
Isogenopak Isol. wie vor beschrieben
Dämmstärke 100 % nach EnEV
für Rohre  DN 40/42-50mm
Menge: 15,000 lfdm

**6.3 Kugelhahn DN40 (1 1/2")**
Kugelhahn mit verlängertem Griff
Nennweite  DN40 (1 1/2")
Menge: 2,000 Stck

**6.4 Anschlüße (VL/RL) an Bestand DN 40**
Anschlüße (VL/RL) an bestehende Altanlagenteile  nach
derTeildemontage, mit Säubern der Anschweißstelle,
Übergang der Alt- und Neuisolierung durch
sauberes Abkleben.
Menge: 1,000 psch

### 7 Sonstiges

**7.1 Betonkernbohrung bis 25 cm D = 60 mm**
Kernbohrung durch Stahlbetondecken und -wände bis 25
cm. Es ist darauf zu achten, daß Wasser und
Bohrschlamm sauber abgesaugt wird.
Baustelleneinrichtung und Abbau, An- und Abfahrt sowie
Strom und Wasser sind in die Einheitspreise
einzurechnen
D = 60 mm
für Heizkörperanschlussleitungen im Treppenhaus
Menge: 2,000 Stck

**7.2 Betonkernbohrung bis 25 cm D = 100 mm**
*** Bedarfsposition ohne GB
Kernbohrung durch Stahlbetondecken und -wände bis 25
cm. Es ist darauf zu achten, daß Wasser und
Bohrschlamm sauber abgesaugt wird.
Baustelleneinrichtung und Abbau, An- und Abfahrt sowie
Strom und Wasser sind in die Einheitspreise
einzurechnen
D = 100 mm
Menge: 1,000 Stck

**7.3 Erstellen von Bestands-/Revisionsunterlagen**
Erstellen von Bestands-/Revisionsunterlagen
einschl. Betriebs- und Wartungsanleitungen sowie
Ersatzteillisten. Planunterlagen 3-fach farbig
angelegt bzw. farbig geplottet.
Die Unterlagen sind 1-fach für den Fachingenieur,
2-fach für den Auftraggeber  (1 Exempl.) bzw. den
Betreiber (1 Exemplar vor Ort). bestimmt.
Der AN soll die Revisionsunterlagen 1-fach zunächst an
den Fachingenieur zur Prüfung senden, der die Prüfung
innerhalb einer Woche (5 AT) prüft. Sollte sich der
Faching. innerhalb dieser Wochen nicht mit
Korrekturhinweisen beim AN melden, soll der AN die
beiden weiteren Exemplare unaufgefordert an den
Auftraggeber (Adresse aus Bauvertrag) absenden.
Menge: 1,000 psch

**7.4 Inbetriebnahme u. Einweisung**
Inbetriebnahme, Funktionsprüfung und Einweisung des
Bedienungspersonals in den Betrieb der zuvor
beschriebenen Anlagenteilen, (ggf. auch in
Teilabschnitten) durch den Kundendienst des
Anlagenherstellers.
Anfertigen und Übergabe eines
Inbetriebnahmeprotokolls, sowie Protokollierung von
eingestellten Heizwassermengen usw.. Ein vom
Bedienungspersonal unterschriebenes Protokoll soll die
Einweisung mit Namensnennung belegen.
pauschal
Menge: 1,000 psch

**7.5 Einführen, Abisolieren und Anklemmen**
Einführen, Abisolieren, Anklemmen der verlegten und
dauerhaft gekennzeichneten elektrischen Leitungen und
Kabel für Regelung, Feldgeräten, Mischer, Pumpen,
Motoren usw.
pauschal
Menge: 1,000 psch

**7.6 Heizungsanlage, Füllen,Druckprobe...**
Füllen (nur mit aufbereitetem Wasser!), Druckprobe,
Entlüften  der Anlage (ggf. auch in Teilabschnitten)
pauschal
Menge: 1,000 psch

*Hinweis*
Montage-Arbeiten, die nicht nach den angebotenen
Einheitspreisen abgerechnet werden können, werden nach
Zeitaufwand zu den nachstehend aufgeführten
Stundenlöhnen abgerechnet. Die Arbeiten müssen von der
Bauleitung bzw. Fachingenieur genehmigt
u.Rapportzettel unterschrieben sein. Auf die
Allgemeinen Vorbemerkungen und der VOB Teil B § 2 und
15 wird besonders hingewiesen.
Für die Abrechnung von Stundenlohnarbeiten gilt die
neueste Abrechnungsliste im Zentralheizungs- und
Lüftungsbauer- sowie Gas- und
Wasserinstallateur-Handwerk der Oberfinanzdirektion
Stuttgart, der Landesvermögens- und Bauabteilung und
dem Hochbauamt der Stadt Stuttgart.
Stundensätze incl. aller Nebenkosten.
Hinweis: Arbeiten, die über ausgeschriebene Positionen
abgedeckt sind, dürfen nicht über Taglohnstunden
abgerechnet werden !! Ergibt die Tätigkeit einen
Mehraufwand zu der in der Position beschriebenen
Leistung, so ist die Position dennoch abzurechnen und
ausschließlich der Mehraufwand auf dem Rapport (z.B.
wegen separater Anfahrt) unter Hinweis auf die
Position abzurechnen.

**7.7 Meister/Obermonteur**
Menge: 4,000 Std

**7.8 Monteur**
Menge: 8,000 Std

**7.9 Helfer**
Menge: 8,000 Std

**7.10 Auszubildender**
Menge: 6,000 Std

USt %: 19,00
